# Gehölzpflege/Neophyten
Angebotsaufforderung (GAEB DA XML 3.2, DA83)
Projekt: C1-0001-XX
Währung: EUR
Auftraggeber: Autobahn GmbH des Bundes, Niederlassung West (Montabaur), Autobahn GmbH-NL West, Bahnhofsplatz 1-3, 56410 Montabaur, Bahnhofsplatz 1-3, 56410 Montabaur
Erstellt mit: GXML Toolbox V3.3 R20230829, iTWO_64 V25.0.650, 01.07.2026

## 265-26-4098 Gehölzrückschnitt AM Landstuhl 26/27
Datum: 01.07.2026

### Abschnitt 00 Gehölzrückschnitt A6

#### Unterabschnitt 00.00 GS 0 - Gehölze direkter Straßenrand

**00.00.0001 Wurzelstockfläche mulchen**
Wurzelstockfläche eines ehemaligen Gehölzbestandes einschließlich mehrjährigem Aufwuchs mulchen.
Mulchtiefe bis zu 0,05 m.
Neigung der Mulchfläche bis 1:4. Boden aus
Abtragsbereichen profilgerecht lösen und gleichmäßig verteilen. Abfall ablesen und fachgerecht entsorgen.
Menge: 570,000 m2

#### Unterabschnitt 00.01 GS 2 - Gehölze indirekter Straßenr.

**00.01.0001 Baum im Bestand fällen Straßenbegleitgr.*DU über 0,1-0,3 m Stammholz Verw.AN*Schlagab. Verw.AN**
Baum im Bestand fällen. Verbleibenden Bestand schonen.
Schnittstelle 0,10 m über dem Erdboden.
Entnahme aus Straßenbegleitgrün.
Durchmesser über 0,10 bis 0,30 m.
Stammholz nach Wahl des AN verwerten.
Schlagabraum nach Wahl des AN verwerten.
Menge: 79,000 St

**00.01.0002 Baum im Bestand fällen Straßenbegleitgr.*DU über 0,3-0,5 m Stammholz Verw.AN*Schlagab. Verw.AN**
Baum im Bestand fällen. Verbleibenden Bestand schonen.
Schnittstelle 0,10 m über dem Erdboden.
Entnahme aus Straßenbegleitgrün.
Durchmesser über 0,30 bis 0,50 m.
Stammholz nach Wahl des AN verwerten.
Schlagabraum nach Wahl des AN verwerten.
Menge: 10,000 St

**00.01.0003 Gehölzbestand verjüngen Böschung Überwuchs 1,00 m über 1-2 St/m2 Stammholz Verw.AN*Schnittg. Verw.AN**
Gehölzbestand durch Auf-den-Stock-setzen verjüngen,
Schnitthöhe ca. 0,10 m über dem Boden. Beschädigte Gehölze des verbleibenden Bestands fachgerecht
schneiden. Abgerechnet wird die Grundfläche des Gehölzbestands (gemessen vom Wurzelstock der Randpflanzen).
Standort = Böschung.
Überwuchs bis 1,00 m außerhalb des Wurzelstocks der
Randpflanzen.
Mittlere Dichte des Bestandes über 1 bis 2 Stück/m2.
Auf-den-Stock-setzen 'zwischen 50 und 100 v.H. des Bestandes.'
Dicke= 0,00 bis 0,10 m
Stammholz nach Wahl des AN verwerten.
Schnittgut nach Wahl des AN verwerten.
Menge: 590,000 m2

#### Unterabschnitt 00.02 GS 3 - Sond.maßn. Begleitgrünfl.

**00.02.0001 Durchforstungsfl. Nr. 8.1**
*** Pauschalposition
Duchforstungsfläche Nr. 8.1 nach Beschreibung (siehe sonstige Anlagen - Datei:
8.1_6_Durchforstungsfläche BAB 6
durchforsten.
Menge: 1,000 Psch

**00.02.0002 Durchforstungsfl. Nr. 8.2**
*** Pauschalposition
Duchforstungsfläche Nr. 8.2 nach Beschreibung (siehe sonstige Anlagen - Datei:
8.2_6_Durchforstungsfläche BAB 6
durchforsten.
Menge: 1,000 Psch

**00.02.0003 Durchforstungsfl. Nr. 8.3**
*** Pauschalposition
Duchforstungsfläche Nr. 8.3 nach Beschreibung (siehe sonstige Anlagen - Datei:
8.3_6_Durchforstungsfläche BAB 6
durchforsten.
Menge: 1,000 Psch

#### Unterabschnitt 00.03 GS 4 - Std.leist

**00.03.0001 Baustelleneinrichtung umsetzen**
Baustelleneinrichtung innerhalb des Meistereibezirkes umsetzen.
Geräte, Werkzeuge und sonstige Betriebsmittel, die zur vertragsgemäßen Durchführung der Leistungen erforderlich sind, azwischen zwei baustellen umsetzenund betriebsfertig aufstellen,einschließlich der dafür notwendigen Arbeiten und Betriebsstoffe.
Die Wiederinstandsetzung bestehender Zuwegungen sowie die Herstellung und der Rückbau vorübergehender Zuwegungen zu den Gehölzbereichen liegt in der Verantwortung des AN und ist in alle Einzelpreise die Baustellengemeinkosten einzukalkulieren. Werden Grundstücke Dritter als Zufahrt beansprucht, ist auch hier der AN allein verantwortlich.
Menge: 3,000 St

**00.03.0002 Baustelle einrichten und räumen Im Bereich der Meisterei**
Baustelle einrichtenund räumen.
Geräte, Werkzeuge und sonstige Betriebsmittel, die zur vertragsgemäßen Durchführung der Leistungen erforderlich sind, auf die Baustelle bringen, bereitstellen, vorhalten und - soweit der Geräteeinsatz nicht gesondert berechnet wird, betriebsfertig aufstellen,einschließlich der dafür notwendigen Arbeiten und Betriebsstoffe.
Nach beendigungArbeiten die Baustelle von allen Geräten, Anlagen, Einrichtungen und der dergleichen räumen
Die Wiederinstandsetzung bestehender Zuwegungen sowie die Herstellung und der Rückbau vorübergehender Zuwegungen zu den Gehölzbereichen liegt in der Verantwortung des AN und ist in alle Einzelpreise die Baustellengemeinkosten einzukalkulieren. Werden Grundstücke Dritter als Zufahrt beansprucht, ist auch hier der AN allein verantwortlich.
Menge: 4,000 St

**00.03.0003 Einsatz Hubarbeitsbühne bis 20 m**
Einsatz einer mobilen Hubarbeitsbühne.
Arbeitshöhe bis 20 m.
Auswahl des Hubsteigers entsprechend den geometrischen sowie den sicherheits- und gesundheitsschutztechnischen Erfordernissen.
Eventuell ist ein geländegängiges Gerät einzusetzen.
Einschließlich dem erforderlichen nach AS Baum II zertifiziertem Bedienpersonal.
Menge: 8,000 h

**00.03.0004 Einsatz Hubarbeitsbühne bis 30 m**
Einsatz einer mobilen Hubarbeitsbühne.
Arbeitshöhe bis 30 m.
Auswahl des Hubsteigers entsprechend den geometrischen sowie den sicherheits- und gesundheitsschutztechnischen Erfordernissen.
Eventuell ist ein geländegängiges Gerät einzusetzen.
Einschließlich dem erforderlichen nach AS Baum II zertifiziertem Bedienpersonal.
Menge: 4,000 h

### Abschnitt 01 Gehölzrückschnitt A62

#### Unterabschnitt 01.00 GS 2 - Gehölze indirekter Straßenr.

**01.00.0001 Baum im Bestand fällen Straßenbegleitgr.*DU über 0,1-0,3 m Stammholz Verw.AN*Schlagab. Verw.AN**
Baum im Bestand fällen. Verbleibenden Bestand schonen.
Schnittstelle 0,10 m über dem Erdboden.
Entnahme aus Straßenbegleitgrün.
Durchmesser über 0,10 bis 0,30 m.
Stammholz nach Wahl des AN verwerten.
Schlagabraum nach Wahl des AN verwerten.
Menge: 141,000 St

**01.00.0002 Baum im Bestand fällen Straßenbegleitgr.*DU über 0,3-0,5 m Stammholz Verw.AN*Schlagab. Verw.AN**
Baum im Bestand fällen. Verbleibenden Bestand schonen.
Schnittstelle 0,10 m über dem Erdboden.
Entnahme aus Straßenbegleitgrün.
Durchmesser über 0,30 bis 0,50 m.
Stammholz nach Wahl des AN verwerten.
Schlagabraum nach Wahl des AN verwerten.
Menge: 18,000 St

**01.00.0003 Gehölzbestand verjüngen Böschung Überwuchs 1,00 m über 1-2 St/m2 Stammholz Verw.AN*Schnittg. Verw.AN**
Gehölzbestand durch Auf-den-Stock-setzen verjüngen,
Schnitthöhe ca. 0,10 m über dem Boden. Beschädigte Gehölze des verbleibenden Bestands fachgerecht
schneiden. Abgerechnet wird die Grundfläche des Gehölzbestands (gemessen vom Wurzelstock der Randpflanzen).
Standort = Böschung.
Überwuchs bis 1,00 m außerhalb des Wurzelstocks der
Randpflanzen.
Mittlere Dichte des Bestandes über 1 bis 2 Stück/m2.
Auf-den-Stock-setzen 'zwischen 50 und 100 v.H. des Bestandes.'
Dicke= 0,00 bis 0,10 m
Stammholz nach Wahl des AN verwerten.
Schnittgut nach Wahl des AN verwerten.
Menge: 1740,000 m2

#### Unterabschnitt 01.01 GS 3 - Sond.maßn. Begleitgrünfl.

**01.01.0001 Durchforstungsfl. Nr. 8.4**
*** Pauschalposition
Duchforstungsfläche Nr. 8.4 nach Beschreibung (siehe sonstige Anlagen - Datei:
8.4_62_Durchforstungsfläche BAB 62
durchforsten.
Menge: 1,000 Psch

**01.01.0002 Durchforstungsfl. Nr. 8.5**
*** Pauschalposition
Duchforstungsfläche Nr. 8.5 nach Beschreibung (siehe sonstige Anlagen - Datei:
8.5_62_Durchforstungsfläche BAB 62
durchforsten.
Menge: 1,000 Psch

**01.01.0003 Durchforstungsfl. Nr. 8.6**
*** Pauschalposition
Duchforstungsfläche Nr. 8.6 nach Beschreibung (siehe sonstige Anlagen - Datei:
8.6_62_Durchforstungsfläche BAB 62
durchforsten.
Menge: 1,000 Psch

**01.01.0004 Durchforstungsfl. Nr. 8.7**
*** Pauschalposition
Duchforstungsfläche Nr. 8.7 nach Beschreibung (siehe sonstige Anlagen - Datei:
8.7_62_Durchforstungsfläche BAB 62
durchforsten.
Menge: 1,000 Psch

**01.01.0005 Durchforstungsfl. Nr. 8.8**
*** Pauschalposition
Duchforstungsfläche Nr. 8.8 nach Beschreibung (siehe sonstige Anlagen - Datei:
8.8_62_Durchforstungsfläche BAB 62
durchforsten.
Menge: 1,000 Psch

**01.01.0006 Durchforstungsfl. Nr. 8.9**
*** Pauschalposition
Duchforstungsfläche Nr. 8.9 nach Beschreibung (siehe sonstige Anlagen - Datei:
8.9_62_Durchforstungsfläche BAB 62
durchforsten.
Menge: 1,000 Psch

**01.01.0007 Durchforstungsfl. Nr. 8.10**
*** Pauschalposition
Duchforstungsfläche Nr. 8.10 nach Beschreibung (siehe sonstige Anlagen - Datei:
8.10_62_Durchforstungsfläche BAB 62
durchforsten.
Menge: 1,000 Psch

**01.01.0008 Durchforstungsfl. Nr. 8.11**
*** Pauschalposition
Duchforstungsfläche Nr. 8.11 nach Beschreibung (siehe sonstige Anlagen - Datei:
8.11_62_Durchforstungsfläche BAB 62
durchforsten.
Menge: 1,000 Psch

**01.01.0009 Durchforstungsfl. Nr. 8.12**
*** Pauschalposition
Duchforstungsfläche Nr. 8.12 nach Beschreibung (siehe sonstige Anlagen - Datei:
8.12_62_Durchforstungsfläche BAB 62
durchforsten.
Menge: 1,000 Psch

**01.01.0010 Durchforstungsfl. Nr. 8.13**
*** Pauschalposition
Duchforstungsfläche Nr. 8.13 nach Beschreibung (siehe sonstige Anlagen - Datei:
8.13_62_Durchforstungsfläche BAB 62
durchforsten.
Menge: 1,000 Psch

**01.01.0011 Durchforstungsfl. Nr. 8.14**
*** Pauschalposition
Duchforstungsfläche Nr. 8.14 nach Beschreibung (siehe sonstige Anlagen - Datei:
8.14_62_Durchforstungsfläche BAB 62
durchforsten.
Menge: 1,000 Psch

#### Unterabschnitt 01.02 GS 4 - Std.leist

**01.02.0001 Baustelleneinrichtung umsetzen**
Baustelleneinrichtung innerhalb des Meistereibezirkes umsetzen.
Geräte, Werkzeuge und sonstige Betriebsmittel, die zur vertragsgemäßen Durchführung der Leistungen erforderlich sind, azwischen zwei baustellen umsetzenund betriebsfertig aufstellen,einschließlich der dafür notwendigen Arbeiten und Betriebsstoffe.
Die Wiederinstandsetzung bestehender Zuwegungen sowie die Herstellung und der Rückbau vorübergehender Zuwegungen zu den Gehölzbereichen liegt in der Verantwortung des AN und ist in alle Einzelpreise die Baustellengemeinkosten einzukalkulieren. Werden Grundstücke Dritter als Zufahrt beansprucht, ist auch hier der AN allein verantwortlich.
Menge: 10,000 St

**01.02.0002 Baustelle einrichten und räumen Im Bereich der Meisterei**
Baustelle einrichtenund räumen.
Geräte, Werkzeuge und sonstige Betriebsmittel, die zur vertragsgemäßen Durchführung der Leistungen erforderlich sind, auf die Baustelle bringen, bereitstellen, vorhalten und - soweit der Geräteeinsatz nicht gesondert berechnet wird, betriebsfertig aufstellen,einschließlich der dafür notwendigen Arbeiten und Betriebsstoffe.
Nach beendigungArbeiten die Baustelle von allen Geräten, Anlagen, Einrichtungen und der dergleichen räumen
Die Wiederinstandsetzung bestehender Zuwegungen sowie die Herstellung und der Rückbau vorübergehender Zuwegungen zu den Gehölzbereichen liegt in der Verantwortung des AN und ist in alle Einzelpreise die Baustellengemeinkosten einzukalkulieren. Werden Grundstücke Dritter als Zufahrt beansprucht, ist auch hier der AN allein verantwortlich.
Menge: 4,000 St

**01.02.0003 Einsatz Hubarbeitsbühne bis 20 m**
Einsatz einer mobilen Hubarbeitsbühne.
Arbeitshöhe bis 20 m.
Auswahl des Hubsteigers entsprechend den geometrischen sowie den sicherheits- und gesundheitsschutztechnischen Erfordernissen.
Eventuell ist ein geländegängiges Gerät einzusetzen.
Einschließlich dem erforderlichen nach AS Baum II zertifiziertem Bedienpersonal.
Menge: 8,000 h

**01.02.0004 Einsatz Hubarbeitsbühne bis 30 m**
Einsatz einer mobilen Hubarbeitsbühne.
Arbeitshöhe bis 30 m.
Auswahl des Hubsteigers entsprechend den geometrischen sowie den sicherheits- und gesundheitsschutztechnischen Erfordernissen.
Eventuell ist ein geländegängiges Gerät einzusetzen.
Einschließlich dem erforderlichen nach AS Baum II zertifiziertem Bedienpersonal.
Menge: 4,000 h

### Abschnitt 02 GS 6 VS Baubegl. Lstg. A6

#### Unterabschnitt 02.00 VERKEHRSRECHTLICHE ANORDNUNG

**02.00.0001 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Gebührenfrei.
Menge: 2,000 St
Leistungsbereichkatalog: 105

**02.00.0002 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Anfallende Gebühren für verkehrsrechtliche Anordnung
über 300,00 Euro bis 400,00 Euro.
Menge: 2,000 St

### Abschnitt 03 GS 6 VS Baustelle einrichten A6

#### Unterabschnitt 03.00 VS KÜRZERER DAUER

**03.00.0001 An- und Abfahrt Aufbau VS**
An- und Abfahrt der Arbeitskolonnen zum Auf- und Abbau einer Arbeitsstelle im Zuständigkeitsbereich der AM Landstuhl (siehe Anlage 01 Zuständigkeit AM Landstuhl) von kürzerer Dauer (OZ-Gruppen 04.00.). Es wird 1 St. An- und Abfahrt je Regelplan vergütet, auch wenn für den  Auf- und Abbau mehrere Einsätze erforderlich sind. Die Bereitstellung und das betriebsfertige Aufstellen der Werkzeuge und der sonstigen Betriebsmittel, die zur vertragsgemäßen Durchführung der Bauleistung erforderlich sind, werden mit den Positionen der OZ-Gruppe 04.00. vergütet.
Menge: 2,000 St

### Abschnitt 04 GS 6 VS Auf- und Abbau VS A6

#### Unterabschnitt 04.00 VS KÜRZERER DAUER

**04.00.0001 Verk.sich. kürzerer Dauer durchf.*stat. Arbeitsst. bis 4 Std.**
Verkehrssicherung an Arbeitsstellen von kürzerer Dauer
betriebsfertig aufbauen, vorhalten, warten, instand
setzen, betreiben und abbauen. Vorübergehende Verkehrssicherungsmaßnahmen durchführen.
Nach RSA, Regelplan 'DIII/1r. Inklusive Warnschwellen und blinkendem Vorankündigungspfeil mit Entfernungsangabe.'

Für stationäre Arbeitsstelle.
Gesamtdauer der Verkehrsführung bis 4 Std.
Menge: 2,000 St

**04.00.0002 Verk.sich. kürzerer Dauer durchf.*stat. Arbeitsst. bis 4 Std.**
Verkehrssicherung an Arbeitsstellen von kürzerer Dauer
betriebsfertig aufbauen, vorhalten, warten, instand
setzen, betreiben und abbauen. Vorübergehende Verkehrssicherungsmaßnahmen durchführen.
Nach RSA, Regelplan 'DIII/3.'

Für stationäre Arbeitsstelle.
Gesamtdauer der Verkehrsführung bis 4 Std
Die Verkehrssicherung wird an einem Samstag auf und abgebaut.
Menge: 1,000 St

### Abschnitt 05 GS 6 VS Schilder A6

#### Unterabschnitt 05.00 ZUS. VERKEHRSZEICHEN

*Hinweis: Verkehrsschild, das nicht*
Verkehrsschild, das nicht Bestandteil der Regelpläne bzw. VZ-Pläne ist.

**05.00.0001 Verkehrsschild aufbauen u. abbauen Ronde,Dreie.Quad.*Größe 3 Typ RA2, B Höhe 2,20 m**
Verkehrsschild aufbauen und abbauen. Vorhalten, Kontrolle, Wartung und Instandsetzung werden gesondert
vergütet. Aufstellvorrichtung nach statischen Erfordernissen. Vorübergehende Verkehrssicherungsmaßnahmen
durchführen. 70 v. H. des Preises werden nach Aufbau,
der Rest nach Abbau vergütet.
Verkehrsschild = Dreieck bzw. Ronde.
Größe 3.
Retroreflektierend mit Folie Klasse RA2, Aufbau B.
Aufstellvorrichtung 'nach Wahl des AN'

Aufstellhöhe über der Verkehrsfläche = 2,20 m.
Verkehrszeichen:
Die 8 St. stellen sich wie folgt zusammen:
2 mal VZ 123
2 mal VZ 274-80
2 mal VZ 274-100
2 mal VZ 274-130
Menge: 8,000 St

*Hinweis: VZ außer Kraft setzen*
Verkehrszeichen außer Kraft setzen und wieder in Kraft setzen.

**05.00.0002 Auskreuzvorrichtungen vorhalten warten u betreiben**
Auskreuzvorrichtungen für die Bauzeit vorhalten, warten und betreiben.
Vorübergehende Sicherungsmaßnahmen durchführen.
Auskreuzvorrichtungen wie in Vorposition beschrieben.
Menge: 8,000 md
Leistungsbereichkatalog: 105
